# Siegfriedbrücke
Leistungsbeschreibung (GAEB 90, DA81)
Währung: EUR
Auftraggeber: Stadt MH

## LV Abdichtungsarbeiten
Datum: 27.11.24

### 1 Titel 1 - Baustelleneinrichtung, Verkehrssicherung

**1.1 Baustelleneinrichtung und Räumung**
Baustelleneinrichtung und Räumung

Für das Einrichten und Räumen der Baustelle, den An-
und Abtransport aller erforderlichen Baubuden,
Lagerschuppen, Geräte, Maschinen, Werkzeuge,
Hilfsabstützungen, Schutzgeländer, Schutzeinrichtungen,
Betriebsmittel, Schutzfolien, Planen, Schalung und
dergl., sowie deren Umsetzung je nach Baufortschritt.
Versorgung der Baustelle mit Strom und Wasser
einschließlich der Zuleitung von der nächsten
Anschlussstelle, Strom- und Wasserkosten und
Zählermieten, sowie Einrichtung einer ordnungsgemäßen
Entwässerung.
Kosten für Beleuchtung, für Lagerplätze, evtl.
Platzmieten, Entschädigungen von Flurschäden, Kosten
der Unfallverhütung und Bewachung der Baustelle sind in
diese Pos. einzurechnen.
Die Position beinhaltet ferner notwendige Schutzzelte
als Witterungsschutz, deren täglicher Auf - und Abbau,
sowie  Sauggeräte, Abdichtungen für
Korrosionsschutzarbeiten und deren Umsetzung je nach
Baufortschritt. Die Position beinhaltet ferner Bauzäune
zur Sicherung der Baustelle und der
Baustelleneinrichtung.
Die in Anspruch genommenen Flächen sind nach Beendigung
der Arbeiten in einen ordnungsgemäßen Zustand zu
bringen. Entstandene Schäden sind zu beseitigen.
Die Siegfriedbrücke führt über Gleise der DB Netz AG
und Salzgitter Mannesmann Röhrenwerke. Es sind alle
notwendigen Maßnahmen zu treffen um eine Verschmutzung
der Gleise durch herabfallende Gegenstände,  Baustoffe
etc. auszuschließen. Hierzu siehe Anlage 7 "Beispiel
Mobile Schutzsystem".

Alle im Baustellenbereich einzusetzenden Geräte und
Maschinen sind vor dem erstmaligen Einsatz und während
der gesamten Einsatzdauer täglich auf Öl- und
Treibstoffverluste zu prüfen. Verunreinigungen sind
sofort durch geeignete Maßnahmen ordnungsgemäß zu
beseitigen. Wassergefährdende Baustoffe sowie Betriebs-
und Hilfsstoffe sind so zu lagern, dass keine
Verunreinigung des Untergrundes auftreten kann. Die
zusätzliche Lagerung von gefährdenden Stoffen ist
untersagt. Auf der Baustelle sind als Vorsorgemaßnahme
ausreichend Ölbindemittel, Kunststoffplanen und
abdeckbare Container bereitzuhalten, um widererwarten
ausgetretene gefährdende Stoffe aufnehmen und entsorgen
zu können.
Baustelleneinrichtungsflächen: Siehe Anlage 1-2.

Einschließlich aller Materialien, Nebenarbeiten und
Entsorgungskosten.
Menge: 1,000 psch

**1.2 Vorhaltung Baustelleneinrichtung**
Vorhaltung Baustelleneinrichtung

Vorhaltung der Baustelleneinrichtung, Kontrolle,
Überwachung und Wartung der Geräte, Maschinen,
Schutzeinrichtungen, etc. der Pos. 1.1, auch während
der arbeitsfreien Zeit (abgerechnet werden die
tatsächlichen Tage auf der Baustelle). Beginn der
Vorhaltezeit mit Abschluss der Baustelleneinrichtung
gemäß Pos. 1.1.

Einschließlich aller Materialien, Nebenarbeiten und
Entsorgungskosten.
Menge: 10,000 d

**1.3 Verkehrssicherung**
Verkehrssicherung

Einrichtungen zur Verkehrssicherung und
Verkehrsregelung (u.a. Sperrungen des Gehweges mit
entsprechender Umleitungsbeschilderung, nach StVO bei
Bauarbeiten im Bereich des IV, ÖPNV und des
Fußgängerverkehrs unter Aufrechterhaltung des Verkehrs
gemäß ZTV-SA 97 und RSA aufbauen, ständig unterhalten
und betreiben, entsprechend dem Bauablauf umsetzen,
ändern und abbauen bzw. sichern.
Ausführung nach vom AN erstellten und von der
zuständigen Behörde (Ordnungsamt der Stadt MH)
genehmigten Verkehrszeichenplänen, einschließlich
Herstellung und Fortschreibung der Verkehrszeichenpläne
entsprechend dem Baufortschritt, sowie aller hierfür
anfallenden Gebühren.
Einzurechnen sind u.a. Absperr- und Leitvorrichtungen,
Anrampungen, Umleitungsbeschilderungen,
Verkehrsschilder, notwendige Sicherheitsposten,
elektrische Warnleuchten, sowie die Überwachung der
Verkehrssicherungsmaßnahmen auch während der
arbeitsfreien Zeit.

Siehe auch Anlagen 1 bis 3.

Einschließlich aller Gebühren für die
verkehrsrechtliche Anordnung, aller Materialien und
Nebenarbeiten.
Menge: 1,000 psch

**1.4 Vorhaltung, Kontrolle und Wartung der Verkehrssicherung**
Vorhaltung, Kontrolle und Wartung der Verkehrssicherung

Absperr- u. Leitvorrichtungen, Markierungen,
Verkehrsschilder, Umleitungsbeschilderungen, notwendige
Sicherheitsposten, etc. der Pos. 1.3 gem. ZTV-SA
vorhalten, kontrollieren, überwachen und warten, auch
während der arbeitsfreien Zeit (abgerechnet werden die
tatsächlichen Tage auf der Baustelle). Beginn der
Vorhaltezeit mit Abschluss der Aufstellungsarbeiten
gem. Pos 1.3..

Einschließlich aller Materialien und Nebenarbeiten.
Menge: 10,000 d

### 2 Titel 2 - Abdichtungs- und Gussasphaltarbeiten

**2.1 Gehwegbelag GA aufnehmen**
Gehwegbelag aufnehmen

Gehwegbelag (d = i.M. 4,0 cm) bestehend aus einer
Gussasphalt-Deckschicht mit Glasvlies einschließlich
bituminöser Fugenvergussmassen entsprechend dem
Baufortschritt in Handarbeit oder maschinell lösen,
restlos aufnehmen, laden, abfahren und einer
Wiederverwertung gemäß Kreislaufwirtschaftsgesetz
zuführen. Die Kosten für die ggf. erforderliche
Beantragung einer Abfallerzeugernummer sind in diese
Position einzurechnen. Alle anderen Reststoffe sind
nachweislich zu entsorgen, siehe Vorbemerkungen.

Mit einzurechnen sind alle erforderlichen Trenn- und
Kantenschnitte, sowie das Freistemmen bzw. Freilegen
per Hand an den Geländerankerplatten,
Beleuchtungsankerplatten, Gehwegsübergangs- bzw.
Randabschlusskonstruktionen.

Aufgrund der max. zul. Gehwegbelastung von 300 kg/m²
ist ein maschinelles fräsen nicht zugelassen!

Eine Beschädigung der darunter liegenden
Betonoberfläche ist auszuschließen.

Abfallschlüssel 170302.

Angrenzende Bauteile (Geländer, Lichtmaste, Senken,
Konstruktionsbeton, Bewehrungen, etc.) und der Verkehr
(Fahrzeuge, Radfahrer, Fußgänger, der Zugverkehr, die
Oberleitung und Gleise), sowie die Umwelt sind durch
geeignete Schutzmaßnahmen vor Beschädigung und
Verunreinigung zu schützen. Hierzu siehe Anlage 7
"Beispiel Mobile Schutzsystem".

Alle erforderlichen Schutzmaßnahmen werden mit der
Position 1.1 vergütet.

Einschließlich aller Materialien, Nebenarbeiten,
Entsorgungskosten, sowie aller erforderlichen Trenn-
und Kantenschnitte.
Menge: 180,000 m2

**2.2 Betonflächen reinigen**
Betonoberflächen reinigen

Freigelegte Betonoberflächen der Pos. 2.1 durch
gründliches Abkehren, Absaugen, Abbürsten und Säubern
reinigen, evtl. soweit erforderlich trocknen.
Abfallstoffe laden und einer Wiederverwertung gemäß
Kreislaufwirtschaftsgesetz zuführen. Alle anderen
Reststoffe sind nachweislich zu entsorgen, siehe
Vorbemerkungen.
Die Kosten für die ggf. erforderliche Beantragung einer
Abfallerzeugernummer sind in diese Position
einzurechnen.

Eine Staubbelastung für die Umgebung ist
auszuschließen.

Angrenzende Bauteile (Brüstungen, Seitenwände,
Übergangskonstruktionen, Senken, etc.) der Verkehr, der
Zugverkehr, die Oberleitungen und Gleise, sowie die
Umwelt sind durch geeignete Schutzmaßnahmen vor
Beschädigung und Verunreinigung zu schützen. Hierzu
siehe Anlage 7 "Beispiel Mobile Schutzsystem".

Alle erforderlichen Schutzmaßnahmen werden mit den
Positionen 1.1 und 1.2 vergütet.

Die maximal zulässige Gehwegbelastung von 300 kg/m² ist
zu berücksichtigen.

Einschließlich aller Materialien, Nebenarbeiten,
Entsorgungskosten.
Menge: 180,000 m2

**2.3 Betonflächen untersuchen**
Betonflächen untersuchen

Sämtliche Betonoberflächen der Oberseite des Überbaus
mit dem Hammer abklopfen.
Schadhafte Stellen, Hohlklingende Stellen, Kiesnester
sowie rostende Stahleinlagen und Stellen sind dauerhaft
mit wetterfester Farbe zu markieren.
Diese Leistung ist in Gegenwart der Bauleitung des AG
durchzuführen (AG muss anwesend sein).
Die Dokumentation der Schadstellen (Foto, Abmessungen,
Art, Lage) erfolgt durch den AN und ist in den EP
einzurechnen. Die Dokumentation ist der Bauleitung und
dem AG innerhalb von 3-4 Tagen nach dem Abklopfen, in
Kopie, zur Verfügung zu stellen.

Einschließlich aller Materialien, Nebenarbeiten,
Entsorgungskosten.
Menge: 180,000 m2

**2.4 Beton stemmen 0,01 - 0,1 m²**
Beton stemmen 0,01 - 0,1  m²

Markierte Stellen oder Flächen der Pos. 2.3, sowie
sämtliche lockeren Gefügeteile bis auf den gesunden
Kernbeton ausstemmen. Karbonatisierter Beton in den
Bereichen, wo der Sprengdruck das Betongefüge gelockert
hat, bis zur Korrosionsgrenze der Bewehrung
freistemmen. Sichtbar werdenden Bewehrungsstahl auch im
nicht korrodierten Bereich noch ca. 2 cm in
Stabrichtung freilegen. Ist der Bewehrungsstahl über
die Hälfte der Flanke hinaus korrodiert, so ist auf der
Rückseite mindestens 1 cm tief frei zu stemmen.

Stoffe laden und einer Wiederverwertung gemäß
Kreislaufwirtschaftsgesetz zuführen. Alle anderen
Reststoffe sind nachweislich zu entsorgen. Die Kosten
für die ggf. erforderliche Beantragung einer
Abfallerzeugernummer sind in diese Position
einzurechnen.

Abfallschlüssel 170101
Ausführung in Teilflächen.
Stemmtiefen:  bis 4,0 cm
Einzelflächen: bis 0,10 m²
Vorhandene Betongüte: min. B 35

Aufgemessen und abgerechnet wird eine allseitig dem
jeweiligen Ausbruch naheliegende, geradlinig
verlaufende Teilfläche.

Die maximal zulässige Gehwegbelastung von 300 kg/m² ist
zu berücksichtigen.

Angrenzende Bauteile (Brüstungen, Seitenwände,
Übergangskonstruktionen, Senken, etc.) der Verkehr, der
Zugverkehr, die Oberleitungen und Gleise, sowie die
Umwelt sind durch geeignete Schutzmaßnahmen vor
Beschädigung und Verunreinigung zu schützen. Hierzu
siehe Anlage 7 "Beispiel Mobile Schutzsystem".

Einschließlich aller Materialien, Nebenarbeiten und
Entsorgungskosten, sowie die erforderliche Ermittlung
der Karbonatisierungstiefen mittels
Phenolphtaleintests.
Menge: 10,000 m2

**2.5 Beton stemmen 0,1 - 1,0 m²**
Beton stemmen 0,1 - 1,0 m²

Markierte Stellen oder Flächen der Pos. 2.3, sowie
sämtliche lockeren Gefügeteile bis auf den gesunden
Kernbeton ausstemmen. Karbonatisierter Beton in den
Bereichen, wo der Sprengdruck das Betongefüge gelockert
hat, bis zur Korrosionsgrenze der Bewehrung
freistemmen. Sichtbar werdenden Bewehrungsstahl auch im
nicht korrodierten Bereich noch ca. 2 cm in
Stabrichtung freilegen. Ist der Bewehrungsstahl über
die Hälfte der Flanke hinaus korrodiert, so ist auf der
Rückseite mindestens 1 cm tief frei zu stemmen.

Stoffe laden und einer Wiederverwertung gemäß
Kreislaufwirtschaftsgesetz zuführen. Alle anderen
Reststoffe sind nachweislich zu entsorgen. Die Kosten
für die ggf. erforderliche Beantragung einer
Abfallerzeugernummer sind in diese Position
einzurechnen.

Abfallschlüssel 170101.
Ausführung in Teilflächen.
Stemmtiefen:  bis 4,0 cm
Einzelflächen:  von 0,1 bis 1 m²
Vorhandene Betongüte: min. B 35

Aufgemessen und abgerechnet wird eine allseitig dem
jeweiligen Ausbruch naheliegende, geradlinig
verlaufende Teilfläche.

Die maximal zulässige Gehwegbelastung von 300 kg/m² ist
zu berücksichtigen.

Angrenzende Bauteile (Brüstungen, Seitenwände,
Übergangskonstruktionen, Senken, etc.) der Verkehr, der
Zugverkehr, die Oberleitungen und Gleise, sowie die
Umwelt sind durch geeignete Schutzmaßnahmen vor
Beschädigung und Verunreinigung zu schützen. Hierzu
siehe Anlage 7 "Beispiel Mobile Schutzsystem".

Einschließlich aller Materialien, Nebenarbeiten und
Entsorgungskosten, sowie die erforderliche Ermittlung
der Karbonatisierungstiefen mittels
Phenolphtaleintests.
Menge: 10,000 m2

**2.6 Beton Mehrstärke stemmen**
Beton Mehrstärke stemmen

Stemm - Mehrtiefen pro 1 cm Tiefe als Mehraufwand zu
Pos. 2.4 bis 2.5.

Aufgemessen und abgerechnet wird eine allseitig dem
jeweiligen Ausbruch naheliegende, geradlinig
verlaufende Teilfläche.

Einschließlich aller Materialien, Nebenarbeiten und
Entsorgungskosten, sowie die erforderliche Ermittlung
der Karbonatisierungstiefen mittels
Phenolphtaleintests.
Menge: 5,000 m2

**2.7 Beton strahlen**
Betonflächen strahlen

Die freigelegten Betonschadstellen der Pos. 2.4 und 2.5
sowie die gesammt Betonoberfläche der Pos. 2.2 gem.
ZTV-ING, Teil 3 Massivbau, Abschnitt 4, Tabelle 3.4.2
von minderfesten Schichten durch Strahlen, mit festen
Strahlmitteln, reinigen.

Mindestrautiefenklasse: RT 1,0.
Ausführung in Teilflächen, Einzelflächen von 0,01 m²
und bis 1,0 m².

Vorhandene Ablagerungen, Altbeschichtungen, minderfeste
Zementschlämme, abplatzendes Material und sonstige
verbundmindernde Stoffe sind zu entfernen. Die
Absaugung von Reststoffen, die Staubfilterung, sowie
Strahlschuttanalysen sind in diese Pos. einzurechnen.
Der Einsatz von Strahlmitteln darf nur unter allseitig
geschlossener Schutzplane erfolgen, so dass ein Eintrag
in die Umwelt ausgeschlossen ist.

Angrenzende Bauteile (Brüstungen, Seitenwände,
Übergangskonstruktionen, Senken, etc.) der Verkehr, der
Zugverkehr, die Oberleitungen und Gleise, sowie die
Umwelt sind durch geeignete Schutzmaßnahmen vor
Beschädigung und Verunreinigung zu schützen. Hierzu
siehe Anlage 7 "Beispiel Mobile Schutzsystem".

Stoffe laden und einer Wiederverwertung gemäß
Kreislaufwirtschaftsgesetz zuführen. Alle anderen
Reststoffe sind nachweislich zu entsorgen.

Abfallschlüssel 120117

gewählte Art der Untergrundvorbereitung:

.......................................................
.........
  (vom Bieter einzusetzen)

Angrenzende Bauteile (Gesims, Brückengeländer,
Leerrohre, Beschilderung, Bewehrungen, etc.), und der
Verkehr, der Zugverkehr, die Oberleitungen und Gleise
(Fahrzeuge, Radfahrer, Fußgänger) sowie die Umwelt,
sind durch geeignete Schutzmaßnahmen vor Beschädigung
und Verunreinigung zu schützen.

Alle erforderlichen Einhausungen und
Schutzeinrichtungen und deren Vorhaltung werden mit den
Pos. 1.1 und 1.2 vergütet.

Einschließlich aller Materialien, Nebenarbeiten.
Menge: 20,000 m2

**2.8 Beton strahlen**
Beton strahlen für die Position 2.2

Die freigelegten Betonoberfläche der Pos. 2.2 gem.
ZTV-ING, Teil 3 Massivbau, Abschnitt 4, Tabelle 3.4.2
von minderfesten Schichten durch staubfreies Strahlen,
mit festen Strahlmitteln, reinigen. Randbereiche sind
maschinell von Hand nachzuarbeiten.

Oberfläche schalungsrau, anfallende Stoffe nicht
schadstoffbelastet, vorhandene Ablagerungen,
Altbeschichtungen, minderfeste Zementschlämme,
abplatzendes Material und sonstige verbundmindernde
Stoffe sind zu entfernen. Die Absaugung von
Reststoffen, die Staubfilterung, sowie
Strahlschuttanalysen sind in diese Pos. einzurechnen.
Der Einsatz von Strahlmitteln darf nur unter allseitig
geschlossener Schutzplane erfolgen, so dass ein Eintrag
in die Umwelt ausgeschlossen ist.

Stoffe laden und einer Wiederverwertung gemäß
Kreislaufwirtschaftsgesetz zuführen. Alle anderen
Reststoffe sind nachweislich zu entsorgen.

Abfallschlüssel 120117.

Angrenzende Bauteile (Gesims, Brückengeländer,
Leerrohre, Beschilderung, Bewehrungen, etc.), und der
Verkehr, der Zugverkehr, die Oberleitungen und Gleise
(Fahrzeuge, Radfahrer, Fußgänger) sowie die Umwelt,
sind durch geeignete Schutzmaßnahmen vor Beschädigung
und Verunreinigung zu schützen. Hierzu siehe Anlage 7
"Beispiel Mobile Schutzsystem".

Alle erforderlichen Einhausungen und
Schutzeinrichtungen und deren Vorhaltung werden mit den
Pos. 1.1 und 1.2 vergütet.

Einschließlich aller Materialien, Nebenarbeiten.
Menge: 180,000 m2

**2.9 Bewehrung strahlen**
Bewehrung strahlen

Korrodierte freigelegte Bewehrung in den Flächen der
Pos. 2.4 bis 2.5 gem. ZTV-ING, Teil 3 Massivbau,
Abschnitt 4, Tabelle 3.4.2 durch Strahlen mit festen
Strahlmitteln oder gleichwertig entrosten bis zum
Norm-Vorbereitungsgrad Sa 2 1/2 nach DIN EN ISO
12944-4.

Bewehrung: Durchmesser bis 16 mm

Ausführung in Teillängen.

Vorhandene Ablagerungen, Altbeschichtungen, minderfeste
Zementschlämme, abplatzendes Material und sonstige
verbundmindernde Stoffe sind zu entfernen. Die
Absaugung von Reststoffen, die Staubfilterung, sowie
Strahlschuttanalysen sind in diese Pos. einzurechnen.
Der Einsatz von Strahlmitteln darf nur unter allseitig
geschlossener Schutzplane erfolgen, so dass ein Eintrag
in die Umwelt ausgeschlossen ist. Schutzeinrichtungen
und Einhausungen werden über Pos. 1.1 und 1.2
abgerechnet.
Stoffe laden und einer Wiederverwertung gemäß
Kreislaufwirtschaftsgesetz zuführen. Alle anderen
Reststoffe sind nachweislich zu entsorgen.

Abfallschlüssel 120117.

gewählte Art der Untergrundvorbereitung:

.......................................................
.........
  (vom Bieter einzusetzen)

Angrenzende Bauteile (Gesims, Brückengeländer,
Leerrohre, Beschilderung, Bewehrungen, etc.), und der
Verkehr, der Zugverkehr, die Oberleitungen und Gleise
(Fahrzeuge, Radfahrer, Fußgänger) sowie die Umwelt,
sind durch geeignete Schutzmaßnahmen vor Beschädigung
und Verunreinigung zu schützen. Hierzu siehe Anlage 7
"Beispiel Mobile Schutzsystem".

Alle erforderlichen Einhausungen und
Schutzeinrichtungen und deren Vorhaltung werden mit den
Pos. 1.1 und 1.2 vergütet.

Einschließlich aller Materialien und Nebenarbeiten.
Menge: 27,000 m

**2.10 Bewehrungsstahl beschichten**
Bewehrungsstahl beschichten

Freigelegter und vorbereiteter Bewehrungsstahl der Pos.
2.9 mit
Korrosionsschutz versehen. Vorbereitete Bewehrungsstahl
in 2 Arbeitsgängen mit mindestens 1 mm
Trockenschichtdicke streichen.
Korrosionsschutzbeschichtung mit
kunststoffmodifizierter Zementschlämme als aktive
Beschichtung nach DIN EN 1504-7.

Bewehrung: Durchmesser bis 16 mm,

Hersteller und Typ gewähltes Produkt:

.......................................................
........' '
  (vom Bieter
einzutragen)

Ausführung in Teillängen.
Vorbehandlung, Materialverarbeitung und -einbau und
Nachbehandlung nach Herstellerangaben.
Aufgemessen und abgerechnet wird gemäß Pos. 2.9
Die Kosten für erforderliche Schutzeinrichtungen gegen
Witterungseinflüsse etc., und deren Vorhaltung werden
über Pos. 1.1 und  1.2 vergütet.

Einschließlich aller Materialien und Nebenarbeiten.
Menge: 27,000 m

**2.11 Haftbrücke auf Stemmflächen für Pos. 2.7**
Haftbrücke auf Stemmflächen für 2.7

PCC-Haftbrücke gem. ZTV-ING in den Betonuntergrund
einbürsten.
Einbau in den Teilflächen der Position 2.7.
Werkstoff: Zementgebundenes, kunststoffmodifiziertes
Ein-Komponenten Material. Untergrundvorbehandlung,
Materialverarbeitung und Nachbehandlung nach
Herstellerangaben.

gewähltes
Produkt:...............................................
.................
  (vom Bieter einzusetzen)

Die Kosten für erforderliche Schutzeinrichtungen gegen
Witterungseinflüsse etc., und deren Vorhaltung werden
über Pos. 1.1 und  1.2 vergütet.

Aufgemessen und abgerechnet wird gem. den Positionen
2.4 und 2.5. Ausführung in Teilflächen.

Einzurechnen sind alle Materialien und Nebenarbeiten.
Menge: 20,000 m2

**2.12 Instandsetzungsmörtel für Flächen der Pos. 2.4 und 2.5**
Instandsetzungsmörtel für Flächen der Pos. 2.4 und 2.5

RC Mörtel gemäß ZTV-ING für Flächen der Position 2.4
und 2.5. Werktrockenmörtel liefern, nach
Ausführungsanweisung des Herstellers verarbeiten und
nach Angabe des AG in unterschiedlichen Dicken frisch
in frisch mit der Haftbrücke der Pos. 2.11 einbauen.
Oberfläche eben abziehen. Untergrundvorbehandlung,
Materialverarbeitung und Nachbehandlung nach
Herstellerangaben.

gewähltes
Produkt:...............................................
.................
  (vom Bieter einzusetzen)

Die Kosten für erforderliche Schutzeinrichtungen gegen
Witterungseinflüsse etc., und deren Vorhaltung werden
über Pos. 1.1 und  1.2 vergütet.

Aufgemessen und abgerechnet wird gem. den Positionen
2.4 und 2.5. Ausführung in Teilflächen.

Einzurechnen sind alle Materialien und Nebenarbeiten.
Menge: 20,000 m2

**2.13 Spachtelmehrstärken für Pos. 2.6**
Instandsetzungsmörtel Mehrstärke für Pos. 2.6

Mehrmassen an RC Mörtel gemäß ZTV-ING für Flächen der
Position 2.6. Werktrockenmörtel liefern, nach
Ausführungsanweisung des Herstellers verarbeiten und
nach Angabe des AG in unterschiedlichen Dicken
einbauen. Oberfläche eben abziehen. Einbau je cm in
Bereichen der Stemmmehrstärken der Position 2.6.
Untergrundvorbehandlung Materialverarbeitung und
Nachbehandlung nach Herstellerangaben.

gewähltes
Produkt:...............................................
.................
  (vom Bieter einzusetzen)

Aufmaß und Abrechnung gemäß Pos. 2.6.
Einzurechnen sind alle Materialien und Nebenarbeiten.
Menge: 5,000 m2

**2.14 Grundierung/Versiegelung mit Reaktionsharz**
Grundierung/Versiegelung

Die vorbehandelte Fläche der Pos. 2.8 mit einem
transparenten lösemittelfreien, niedrigviskosen,
zweikomponentigen Epoxidharz, nach Ausführungsanweisung
des Herstellers, grundieren. Der Untergrund muss
sauber, trocken und frei von losen Verunreinigungen,
Staub, Ölen, Fetten, Gummiabrieb und sonstigen trennend
wirkenden Substanzen sein. Ausführung in mehreren
Bauabschnitten.

gewähltes
Produkt:...............................................
.................
  (vom Bieter einzusetzen)

Einzurechnen sind alle Materialien und Nebenarbeiten,
Entsorgungskosten.
Menge: 180,000 m2

**2.15 Kratzspachtelung**
Kratzspachtelung

Die vorbehandelte Fläche der Pos. 2.14 gemäß ZTV-ING,
Teil 3, Abschnitt 4 durch Kratzspachteln verschließen.
Der Spachtel wird aus einem transparenten,
lösemittelfreien, zweikomponentigen Epoxidharz und
feuergetrocknetem Quarzsand (0,1-0, 3 mm) angemischt.
Ausführung in mehreren Bauabschnitten.

gewähltes
Produkt:...............................................
.................
  (vom Bieter einzusetzen)

Einzurechnen sind alle Materialien und Nebenarbeiten,
Entsorgungskosten.
Menge: 180,000 m2

**2.16 Schachtdeckel, Auflageringe vorbereiten zum Abdichten**
Schachtdeckel Auflageringe vorbereiten zum Abdichten

Korrodierte freigelegte Auflageringe durch Strahlen mit
festen Strahlmitteln oder gleichwertig entrosten bis
zum Norm-Vorbereitungsgrad Sa 2 1/2 nach DIN EN ISO
12944-4.

Vorhandene Ablagerungen, Altbeschichtungen, minderfeste
Zementschlämme, abplatzendes Material und sonstige
verbundmindernde Stoffe sind zu entfernen. Die
Absaugung von Reststoffen, die Staubfilterung, sowie
Strahlschuttanalysen sind in diese Pos. einzurechnen.
Der Einsatz von Strahlmitteln darf nur unter allseitig
geschlossener Schutzplane erfolgen, so dass ein Eintrag
in die Umwelt ausgeschlossen ist. Schutzeinrichtungen
und Einhausungen werden über Pos. 1.1 und 1.2
abgerechnet.
Stoffe laden und einer Wiederverwertung gemäß
Kreislaufwirtschaftsgesetz zuführen. Alle anderen
Reststoffe sind nachweislich zu entsorgen.

Abfallschlüssel 120117.

gewählte Art der Untergrundvorbereitung:

.......................................................
...
  (vom Bieter einzusetzen)

Bauteil: Schachtdeckel, Durchmesser 60 cm.

Angrenzende Bauteile (Gesims, Brückengeländer,
Leerrohre, Beschilderung, Konstruktionsbeton, etc.) der
Zugverkehr, die Oberleitungen und Gleise sowie die
Umwelt, sind durch geeignete Schutzmaßnahmen vor
Beschädigung und Verunreinigung zu schützen.

Alle erforderlichen Einhausungen und
Schutzeinrichtungen und deren Vorhaltung werden mit den
Pos. 1.1 und 1.2 vergütet.

Einschließlich aller Materialien und Nebenarbeiten.
Menge: 2,000 St

**2.17 Schacht, Auflagering abdichten**
Schacht, Auflagering abdichten

Abdichten der Auflageringe zum Beton mit einer
mehrkomponentigen Kunststoffflüssigabdichtung mit
Vliesverstärkung in zweilagiger Ausführung. Das mit der
Flüssigabdichtung durchtränkte Vlies ist mind. 5 cm zu
überlappen. Auflageringe umlaufend in einer Breite von
ca. 20 cm mit einer vliesverstärkten Abdichtung
einfassen und an die Betonfläche anarbeiten.
Lösemittelfrei, geruchsneutral,
wasserdampfdiffusionsfähig, rissüberbrückend,
UV-beständig und lichtecht. Die Verarbeitung ist nach
den gültigen Verarbeitungsrichtlinien bzw.
Herstellerrichtlinien und den jeweiligen technischen
Informationen auszuführen.

Bauteile: Auflageringe des Schachtdeckels 2 Stück,
Durchmesser 60 cm.

gewähltes
Produkt:...............................................
.................
  (vom Bieter einzusetzen)

Einzurechnen sind alle Materialien, Nebenarbeiten und
Entsorgungskosten.
Menge: 2,000 St

**2.18 Geländerankerplatten strahlen**
Geländerankerplatten strahlen

Korrodierte freigelegte Geländerankerplatten durch
Strahlen mit festen Strahlmitteln oder gleichwertig
entrosten bis zum Norm-Vorbereitungsgrad Sa 2 1/2 nach
DIN EN ISO 12944-4.

Vorhandene Ablagerungen, Altbeschichtungen, minderfeste
Zementschlämme, abplatzendes Material und sonstige
verbundmindernde Stoffe sind zu entfernen. Die
Absaugung von Reststoffen, die Staubfilterung, sowie
Strahlschuttanalysen sind in diese Pos. einzurechnen.
Der Einsatz von Strahlmitteln darf nur unter allseitig
geschlossener Schutzplane erfolgen, so dass ein Eintrag
in die Umwelt ausgeschlossen ist. Schutzeinrichtungen
und Einhausungen werden über Pos. 1.1 und 1.2
abgerechnet.
Stoffe laden und einer Wiederverwertung gemäß
Kreislaufwirtschaftsgesetz zuführen. Alle anderen
Reststoffe sind nachweislich zu entsorgen.

Abfallschlüssel: AVV 120117.

gewählte Art der Untergrundvorbereitung:

.......................................................
........
  (vom Bieter einzusetzen)

Angrenzende Bauteile (Gesims, Brückengeländer,
Leerrohre, Beschilderung, Bewehrungen, etc.), und der
Verkehr, der Zugverkehr, die Oberleitungen und Gleise
(Fahrzeuge, Radfahrer, Fußgänger) sowie die Umwelt,
sind durch geeignete Schutzmaßnahmen vor Beschädigung
und Verunreinigung zu schützen. Hierzu siehe Anlage 7
"Beispiel Mobile Schutzsystem".

Alle erforderlichen Einhausungen und
Schutzeinrichtungen und deren Vorhaltung werden mit den
Pos. 1.1 und 1.2 vergütet.

Einschließlich aller Materialien und Nebenarbeiten
Menge: 42,000 St

**2.19 Lichtmastankerplatten strahlen**
Lichtmastankerplatten strahlen

Korrodierte freigelegte Lichtmastankerplatten durch
Strahlen mit festen Strahlmitteln oder gleichwertig
entrosten bis zum Norm-Vorbereitungsgrad Sa 2 1/2 nach
DIN EN ISO 12944-4.

Vorhandene Ablagerungen, Altbeschichtungen, minderfeste
Zementschlämme, abplatzendes Material und sonstige
verbundmindernde Stoffe sind zu entfernen. Die
Absaugung von Reststoffen, die Staubfilterung, sowie
Strahlschuttanalysen sind in diese Pos. einzurechnen.
Der Einsatz von Strahlmitteln darf nur unter allseitig
geschlossener Schutzplane erfolgen, so dass ein Eintrag
in die Umwelt ausgeschlossen ist. Schutzeinrichtungen
und Einhausungen werden über Pos. 1.1 und 1.2
abgerechnet.
Stoffe laden und einer Wiederverwertung gemäß
Kreislaufwirtschaftsgesetz zuführen. Alle anderen
Reststoffe sind nachweislich zu entsorgen.

Abfallschlüssel: AVV 120117.

gewählte Art der Untergrundvorbereitung:

.......................................................
.........
  (vom Bieter einzusetzen)

Angrenzende Bauteile (Gesims, Brückengeländer,
Leerrohre, Beschilderung, Bewehrungen, etc.), und der
Verkehr, der Zugverkehr, die Oberleitungen und Gleise
(Fahrzeuge, Radfahrer, Fußgänger) sowie die Umwelt,
sind durch geeignete Schutzmaßnahmen vor Beschädigung
und Verunreinigung zu schützen. Hierzu siehe Anlage 7
"Beispiel Mobile Schutzsystem".

Alle erforderlichen Einhausungen und
Schutzeinrichtungen und deren Vorhaltung werden mit den
Pos. 1.1 und 1.2 vergütet.

Einschließlich aller Materialien und Nebenarbeite
Menge: 5,000 St

**2.20 Korrosionsschutz**
Korrosionsschutz

Korrosionsschutz nach ZTV-ING Teil 4, Anhang A Tabelle
A4.3.2, Nr. 3.1b.
Nach den Herstellervorgaben vorbereitete Stahlflächen
der Position 2.16, 2.18 und 2.19 mit folgendem
Korrosionsschutzsystem versehen:

1x Zwischenbeschichtung, 2-komponentig,
eisenglimmerhaltig mit mind. 80 µm
1x Deckbeschichtung, 2-komponentig, auf
Polyurethanbasis, lichtbeständig und farbig mit mind.
80 µm.

gewähltes Fabrikat:
 ......................................................
.......

  (vom Bieter einzusetzen)

Die Umwelt und angrenzende Bauteile sowie die Ruhr sind
vor Verunreinigungen zu schützen. Alle erforderlichen
Schutzmaßnahmen werden mit der Position 1.1  und 1.2
vergütet.

Einschließlich aller Materialien und Nebenarbeiten.
Menge: 1,000 psch

**2.21 Abdichtung Lichtmaste**
Abdichtung Lichtmaste

Abdichten der Ankerplatten der Lichtmaste zum Beton mit
einer mehrkomponentigen Kunststoffflüssigabdichtung mit
Vliesverstärkung in zweilagiger Ausführung. Das mit der
Flüssigabdichtung durchtränkte Vlies ist mind. 5 cm zu
überlappen. Ankerplatten der Lichtmaste umlaufend in
einer Breite von ca. 10 cm mit einer vliesverstärkten
Abdichtung einfassen und an die Betonfläche
anarbeiten. Lösemittelfrei, geruchsneutral,
wasserdampfdiffusionsfähig, rissüberbrückend,
UV-beständig und lichtecht. Die Verarbeitung ist nach
den gültigen Verarbeitungsrichtlinien bzw.
Herstellerrichtlinien und den jeweiligen technischen
Informationen auszuführen.

Bauteile: Ankerplatten der Lichtmaste 4 Stück

gewähltes
Produkt:...............................................
.................
  (vom Bieter einzusetzen)

Einzurechnen sind alle Materialien, Nebenarbeiten und
Entsorgungskosten.
Menge: 5,000 St

**2.22 Abdichtung Geländerpfosten**
Abdichtung Geländerpfosten

Abdichten der Geländerpfosten zum Beton mit einer
mehrkomponentigen Kunststoffflüssigabdichtung mit
Vliesverstärkung in zweilagiger Ausführung. Das mit der
Flüssigabdichtung durchtränkte Vlies ist mind. 5 cm zu
überlappen. Ankerplatten der Lichtmaste umlaufend in
einer Breite von ca. 10 cm mit einer vliesverstärkten
Abdichtung einfassen und an die Betonfläche anarbeiten.
Lösemittelfrei, geruchsneutral,
wasserdampfdiffusionsfähig, rissüberbrückend,
UV-beständig und lichtecht. Die Verarbeitung ist nach
den gültigen Verarbeitungsrichtlinien bzw.
Herstellerrichtlinien und den jeweiligen technischen
Informationen auszuführen.

Bauteile: Ankerplatten der Geländerpfosten 42 Stück

gewähltes
Produkt:...............................................
.................
  (vom Bieter einzusetzen)

Einzurechnen sind alle Materialien, Nebenarbeiten und
Entsorgungskosten.
Menge: 42,000 St

**2.23**
Abdichtung Betonkante

Anschluss zwischen der Betonkante und der Schweißbahn
der Position 2.23 mit einer mehrkomponentigen
Kunststoffflüssigabdichtung mit Vliesverstärkung in
zweilagiger Ausführung, abdichten. Das mit der
Flüssigabdichtung durchtränkte Vlies ist mind. 5 cm zu
überlappen. Betonkante umlaufend in einer Breite von
ca. 20 cm mit einer vliesverstärkten Abdichtung
einfassen und an die Betonfläche des Berührungsschutzes
und an der Schweißbahn anarbeiten. Vorher die
Betonkante brechen, abrunden.Die Verarbeitung ist nach
den gültigen Verarbeitungsrichtlinien bzw.
Herstellerrichtlinien und den jeweiligen technischen
Informationen auszuführen.
Es sind alle notwendigen Maßnahmen zu treffen um eine
Verschmutzung der Gleise durch herabfallende
Gegenstände,  Baustoffe etc. auszuschließen.

Bauteile: Betonkante umlaufend, hinter dem
Brückengeländer und an den beiden Widerlagern.
Gesamtlänge 120 Meter, Breite ca. 20 cm.

.......................................................
........
  (vom Bieter
einzusetzen)

Vorhandene Ablagerungen, Altbeschichtungen, minderfeste
Zementschlämme, abplatzendes Material, lockerer
Fugenmörtel und sonstige verbundmindernde Stoffe sind
zu entfernen. Fugenflanken reinigen. Das Strahlen wird
mit Pos. 2.19 vergütet.

Einzurechnen sind alle Materialien, Nebenarbeiten und
Entsorgungskosten
Menge: 120,000 m

**2.24 Dichtungsschicht Bitumen-Schweißbahn**
Dichtungsschicht Bitumen-Schweißbahn

Vorbereitete Betonoberflächen der Position 2.15
entsprechend dem Baufortschritt mit einer
Bitumenschweißbahn gemäß ZTV-ING Teil 7 Abschnitt 1 und
TL-BEL-B Teil 1 abdichten.Ausführung in mehreren
Bauabschnitten.

Die Position beinhaltet die Abdichtung mit einer
Polymerbitumen-Schweißbahn mit APP-Zusatz,

gewähltes
Produkt:...............................................
.................
  (vom Bieter
einzusetzen)

Ausführung der Dichtungsarbeiten nach ZTV-ING Teil 7
Abschnitt 1 und gemäß den Herstellerangaben.

Die Kosten für erforderliche Schutzeinrichtungen gegen
Witterungseinflüsse etc., und deren Vorhaltung werden
über Pos. 1.1 und  1.2 vergütet.

Einschließlich aller Materialien, Nebenarbeiten und
Entsorgungskosten.
Menge: 180,000 m2

**2.25 GA Gehweg**
GA Gehweg

Gussasphaltdecke, bestehend aus einer i.M. 4,0 cm
dicken Schicht aus Gussasphalt MA 5 N mit Bitumen der
Sorte 30/45 nach ZTV Asphalt-StB 07/13 gemäß dem
Baufortschritt von Hand lage- und höhengerecht einbauen
einschließlich Materiallieferung.

Die noch heiße Oberfläche der Gussasphaltdecke ist mit
leicht bituminiertem Moräneedelsplitt der Lieferkörnung
Körnung 1/3 mm abzustreuen (mind. 5 kg/m²) und mit der
Walze einzudrücken. Die Leistung ist in diese Pos.
einzurechnen. Das überschüssige Material ist abzufegen,
aufzunehmen, zu laden und einer Wiederverwertung gemäß
Kreislaufwirtschaftsgesetz zuzuführen. Alle anderen
Reststoffe sind nachweislich zu entsorgen, siehe
Vorbemerkungen. Nach 2 Wochen ist das gelöste,
überschüssige Material auf Anweisung des AG ein
weiteres Mal abzufegen, aufzunehmen und wie vor zu
entsorgen. Diese Leistung ist in diese Pos.
einzurechnen.

Berechnungsgewicht 25,0 kg/m² je 1 cm Dicke
einschließlich gebundenem Abstreumaterial.

Abgerechnet werden nur von der Bauleitung des AG
abgezeichnete Wiegescheine.

Der Eignungsnachweis des Mischwerkes ist vor dem Einbau
zu erbringen.
Mischgut ohne Asphaltgranulat und ohne andere
Recyclingbaustoffe.
Eignungsnachweise und Eignungsprüfungen sind vom
Auftragnehmer nach den einschlägigen technischen
Regelwerken durchzuführen und dem AG zur Kenntnisnahme
vorzulegen. Der Auftragnehmer hat die Eignung der
vorgesehenen Baustoffe und der Baustoffgemische
spätestens eine Woche vor dem Einbau nachzuweisen.

Gewählte Rezeptur
.......................................................
................
  (vom Bieter einzusetzen)

Angrenzende Bauteile wie Brückengeländer, Senken und
die Übergangskonstruktionen der Brücke sind durch
geeignete Schutzmaßnahmen vor Beschädigung und
Verunreinigung zu schützen.

Die max. zul. Gehwegbelastung von 300 kg/m² ist zu
berücksichtigen.

Einschließlich aller Materialen, Nebenleistungen und
Entsorgungskosten.
Menge: 180,000 m2

**2.26**
GA Gehweg  Mehrstärken

Mehrstärken MA 5 N mit Bitumen der Sorte 30/45 gemäß
Pos. 2.25 liefern und einbauen.

Einschließlich aller Materialien und Nebenarbeiten.
Menge: 1,000 t

**2.27 Fugenaussparung GA Gehweg**
Fugenaussparung GA Gehweg

Aussparung der Fugen (b=2cm, t= i. M. 4,0 cm) längs der
Aufkantung und quer an den Übergangskonstruktionen /
Bewegungsfugenprofilen sowie an Schachtdeckeln im
Gussasphalt herstellen.

Einschließlich aller Materialien und Nebenleistungen.
Menge: 150,000 m

**2.28 Fugenverguss**
Fugenverguss

Die im Gussasphalt ausgesparten Längs- und Querfugen am
Gesims, an Bordsteinen, der Übergangskonstruktion,
Lichtmaste, an Schachtdeckeln nach Baufortschritt mit
bit. Fugenvergußmasse gemäß ZTV- Ing. bzw. ZTV Fug-StB
heiß verfüllen, sowie mit einem Kunstharzprimer zur
Verbesserung des Haftgrundes vorstreichen.
Fugenbreite: 20 mm
Fugentiefe: 45 mm

Bauteil:  Gehweg

gewähltes Produkt
Voranstrich:...........................................
..........
  (vom Bieter einzusetzen)

gewähltes Produkt
Fuge:..................................................
.............
  (vom Bieter einzusetzen)

Die Fuge ist mit Druckluft sauber auszublasen wobei auf
eine räumliche Trennung zwischen den Reinigungs- und
Vergussarbeiten geachtet werden muss. Die zu
vergießende Fuge ist bis zur Oberkante mit dem
entsprechenden Voranstrich zu behandeln. Der Primer
soll die Fugenflanken lückenlos filmbildend bedecken.
Die Dosierungsanweisung des Herstellers ist dabei
unbedingt zu beachten. Bei Aufbringen des Primers
müssen in der Nähe liegende Bauteile geschütz werden,
Ränder abkleben. Beim vergießen der Fuge muss der
aufgebrachte Voranstrich abgetrocknet sein. Die
Vergussarbeiten sind mit geeigneten Vergussgeräten
durchzuführen.
Die maximal zulässige Gehwegbelastung von 300 kg/m² ist
zu berücksichtigen.

Die Kosten für erforderliche Schutzeinrichtungen gegen
Witterungseinflüsse etc., und deren Vorhaltung werden
über Pos. 1.1 und 1.2 vergütet.

Einschließlich aller Materialien und Nebenarbeiten.
Menge: 150,000 m

**2.29 Fugenschnitte Neubelag**
Fugenschnitte Neubelag

Fugenschnitte bis 3,0 cm Schnitttiefe und 1,0 cm
Schnittbreite an der neuen GA- Deckschicht mittels
Schneidegerät herstellen.
Die Dichtungsschicht bleibt unberührt und ist zu
schützen.

Anfallende Schuttmassen aufnehmen, in das Eigentum des
AN übernehmen, laden und einer Wiederverwertung gemäß
Kreislaufwirtschaftsgesetz zuführen. Alle anderen
Reststoffe sind nachweislich zu entsorgen.
Abfallschlüssel: AVV 170302.

Einzurechnen sind alle Materialien, Nebenarbeiten und
Entsorgungskosten.
Menge: 10,000 m

### 3 Titel 3 - Sonstiges

**3.1 Verrechnungssatz für Arbeitskraft, Bauvorarbeiter**
Verrechnungssatz für Arbeitskraft, Bauvorarbeiter

Stundenlohnarbeiten durch Arbeitskräfte auf Anordnung
des AG ausführen.
Angeboten wird für die jeweilige Arbeitskraft ein
Verrechnungssatz der sämtliche Aufwendungen enthält,
insbesondere den tatsächlichen Lohn mit den Zuschlägen
für Gemeinkosten, Sozialbeiträge, vermögenswirksame
Leistungen und dgl., sowie Lohn - bzw.
Gehaltsnebenkosten. Zuschläge für Nacht-, Sonntags- und
Feiertagsarbeit sind jedoch nicht eingerechnet.
Der Verrechnungssatz gilt unabhängig von der Zahl der
abgerechneten Stunden.
Menge: 1,000 h

**3.2 Verrechnungssatz für Arbeitskraft, Baufacharbeiter**
Verrechnungssatz für Arbeitskraft, Baufacharbeiter

Stundenlohnarbeiten durch Arbeitskräfte auf Anordnung
des AG ausführen, sonst wie Pos. 3.1.
Menge: 1,000 h

**3.3 Verrechnungssatz für Arbeitskraft, Bauhelfer**
Verrechnungssatz für Arbeitskraft, Bauhelfer

Stundenlohnarbeiten durch Arbeitskräfte auf Anordnung
des AG ausführen, sonst wie Pos. 3.1.
Menge: 1,000 h

**3.4 Verrechnungssatz, LKW**
Verrechnungssatz, LKW

Gestellung (Betriebsstunden) eines LKW mit Bedienung
und Betriebsstoffen, sonst wie vor.
Art = mit Kippeinrichtung. Antrieb = Allrad.
Nutzlast bis einschl. 7,5 t.
Menge: 1,000 h

**3.5 Verrechnungssatz, Ladegerät**
Verrechnungssatz Ladegerät

Gestellung (Betriebsstunden) eines Lade- Hebegerätes
mit Bedienung und Betriebsstoffen, sonst wie vor.
Art = Luftbereift
Leistung 60 PS
Menge: 1,000 h
